# Estacionamento para bicicletas, de aço

- Propriedade do ficheiro: CYPE INGENIEROS, S.A.
- Formato: FIEBDC-3/2002
- Moeda: EUR
- Custos indirectos: 3.00 %
- IVA: 23.00 %

## T Equipamento urbano

### TM Mobiliário urbano

#### TMI Estacionamentos para bicicletas

**TMI050** Ud Estacionamento para bicicletas, de aço.
Estacionamento para 3 bicicletas, formado por estrutura de tubo de aço zincado bicromado de 40 mm de diâmetro e 2 mm de espessura, de 1,00x0,75 m, com anilha de remate inferior, fixado a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt10hmf020fa | m³ | Betão simples C20/25 (X0(P); D25; S2; Cl 1,0), fabricado em central, segundo NP EN 206. (material) | 0.300 | 76.59 | 22.98 |
| mt50spl105b | Ud | Fixação composta por bucha química, anilha e parafuso de aço. (material) | 8.000 | 5.82 | 46.56 |
| mt52apb010f | Ud | Estacionamento para 3 bicicletas, formado por estrutura de tubo de aço zincado bicromado de 40 mm de diâmetro e 2 mm de espessura, de 1,00x0,75 m, com anilha de remate inferior, inclusive elementos de fixação. (material) | 1.000 | 236.00 | 236.00 |
| mo041 | h | Oficial de 1ª construção de obra civil. (mão de obra) | 1.540 | 22.68 | 34.93 |
| mo087 | h | Ajudante de construção de obra civil. (mão de obra) | 1.540 | 22.13 | 34.08 |
| % | % | Custos directos complementares | 2 % | 374.55 | 7.49 |
|  |  | Custos directos |  |  | 382.04 |
