# Floreira de aço corten

- Propriedade do ficheiro: CYPE INGENIEROS, S.A.
- Formato: FIEBDC-3/2002
- Moeda: EUR
- Custos indirectos: 3.00 %
- IVA: 23.00 %

## T Equipamento urbano

### TM Mobiliário urbano

#### TMJ Floreiras

**TMJ070** Ud Floreira de aço corten.
Floreira prismática de aço corten, de 140x70x60 cm e 550 litros de capacidade.
Inclui: Colocação da floreira. Eliminação e limpeza do material sobrante.
Critério de medição de projecto: Número de unidades previstas, segundo documentação gráfica de Projecto.
Critério de medição de obra: Medir-se-á o número de unidades realmente executadas segundo especificações de Projecto.

| Código | Un | Descrição | Rendimento | Preço | Importância |
|---|---|---|---|---|---|
| mt52mug260cf | Ud | Floreira prismática de aço corten, de 140x70x60 cm e 550 litros de capacidade. (material) | 1.000 | 1716.38 | 1716.38 |
| mq04cag010b | h | Camião com grua de carga máxima 10 t. (equipamento) | 0.407 | 63.96 | 26.03 |
| mo041 | h | Oficial de 1ª construção de obra civil. (mão de obra) | 0.407 | 22.68 | 9.23 |
| mo087 | h | Ajudante de construção de obra civil. (mão de obra) | 0.660 | 22.13 | 14.61 |
| % | % | Custos directos complementares | 2 % | 1766.25 | 35.33 |
|  |  | Custos directos |  |  | 1801.58 |
