# Floreira de aço

- Propriedade do ficheiro: CYPE INGENIEROS, S.A.
- Formato: FIEBDC-3/2002
- Moeda: EUR
- Custos indirectos: 3.00 %
- IVA: 23.00 %

## T Equipamento urbano

### TM Mobiliário urbano

#### TMJ Floreiras

**TMJ060** Ud Floreira de aço.
Floreira prismática de aço, de 120x120x45 cm e 600 litros de capacidade, com primário epóxi e tinta de poliéster.
Inclui: Colocação da floreira. Eliminação e limpeza do material sobrante.
Critério de medição de projecto: Número de unidades previstas, segundo documentação gráfica de Projecto.
Critério de medição de obra: Medir-se-á o número de unidades realmente executadas segundo especificações de Projecto.

| Código | Un | Descrição | Rendimento | Preço | Importância |
|---|---|---|---|---|---|
| mt52mug250ag | Ud | Floreira prismática de aço, de 120x120x45 cm e 600 litros de capacidade, com primário epóxi e tinta de poliéster. (material) | 1.000 | 2150.48 | 2150.48 |
| mq04cag010a | h | Camião com grua de carga máxima 6 t. (equipamento) | 0.407 | 56.47 | 22.98 |
| mo041 | h | Oficial de 1ª construção de obra civil. (mão de obra) | 0.407 | 22.68 | 9.23 |
| mo087 | h | Ajudante de construção de obra civil. (mão de obra) | 0.660 | 22.13 | 14.61 |
| % | % | Custos directos complementares | 2 % | 2197.30 | 43.95 |
|  |  | Custos directos |  |  | 2241.25 |
