# Guarda-sol de lona

- Propriedade do ficheiro: CYPE INGENIEROS, S.A.
- Formato: FIEBDC-3/2002
- Moeda: EUR
- Custos indirectos: 3.00 %
- IVA: 23.00 %

## T Equipamento urbano

### TM Mobiliário urbano

#### TMP Guarda-sóis

**TMP010** Ud Guarda-sol de lona.
Guarda-sol com cobertura de lona de tecido acrílico de 200 g/m², de 220 cm de diâmetro e mastro de madeira de pinho silvestre, tratada em autoclave, com classe de risco 4 segundo NP EN 335, de 250 cm de comprimento e 5 cm de diâmetro com base móvel pré-fabricada de betão, de 50 cm de diâmetro, com rodas extraíveis.
Inclui: Montagem.
Critério de medição de projecto: Número de unidades previstas, segundo documentação gráfica de Projecto.
Critério de medição de obra: Medir-se-á o número de unidades realmente executadas segundo especificações de Projecto.

| Código | Un | Descrição | Rendimento | Preço | Importância |
|---|---|---|---|---|---|
| mt52par010a | Ud | Guarda-sol com cobertura de lona de tecido acrílico de 200 g/m², de 220 cm de diâmetro e mastro de madeira de pinho silvestre, tratada em autoclave, com classe de risco 4 segundo NP EN 335, de 250 cm de comprimento e 5 cm de diâmetro. (material) | 1.000 | 128.73 | 128.73 |
| mt52par030 | Ud | Base móvel pré-fabricada de betão, de 50 cm de diâmetro, com rodas extraíveis. (material) | 1.000 | 57.21 | 57.21 |
| mo087 | h | Ajudante de construção de obra civil. (mão de obra) | 0.110 | 22.13 | 2.43 |
| % | % | Custos directos complementares | 2 % | 188.37 | 3.77 |
|  |  | Custos directos |  |  | 192.14 |
