# Guarda-sol de lona

- Propriedade do ficheiro: CYPE INGENIEROS, S.A.
- Formato: FIEBDC-3/2002
- Moeda: EUR
- Custos indirectos: 3.00 %
- IVA: 23.00 %

## T Equipamento urbano

### TM Mobiliário urbano

#### TMP Guarda-sóis

**TMP010** Ud Guarda-sol de lona.
Guarda-sol com cobertura de lona de tecido acrílico de 200 g/m², de 240 cm de diâmetro e mastro de madeira de pinho silvestre, tratada em autoclave, com classe de risco 4 segundo NP EN 335, de 300 cm de comprimento e 5 cm de diâmetro com base móvel desmontável, zincada e lacada, de 80x80 cm, imobilizada com quatro pedras de 8 kg cada uma.
Inclui: Montagem.
Critério de medição de projecto: Número de unidades previstas, segundo documentação gráfica de Projecto.
Critério de medição de obra: Medir-se-á o número de unidades realmente executadas segundo especificações de Projecto.

| Código | Un | Descrição | Rendimento | Preço | Importância |
|---|---|---|---|---|---|
| mt52par010f | Ud | Guarda-sol com cobertura de lona de tecido acrílico de 200 g/m², de 240 cm de diâmetro e mastro de madeira de pinho silvestre, tratada em autoclave, com classe de risco 4 segundo NP EN 335, de 300 cm de comprimento e 5 cm de diâmetro. (material) | 1.000 | 145.89 | 145.89 |
| mt52par020 | Ud | Base móvel desmontável, zincada e lacada, de 80x80 cm, imobilizada com quatro pedras de 8 kg cada uma. (material) | 1.000 | 78.67 | 78.67 |
| mo087 | h | Ajudante de construção de obra civil. (mão de obra) | 0.110 | 22.13 | 2.43 |
| % | % | Custos directos complementares | 2 % | 226.99 | 4.54 |
|  |  | Custos directos |  |  | 231.53 |
