# Vedação de recinto para cães

- Propriedade do ficheiro: CYPE INGENIEROS, S.A.
- Formato: FIEBDC-3/2002
- Moeda: EUR
- Custos indirectos: 3.00 %
- IVA: 23.00 %

## T Equipamento urbano

### TM Mobiliário urbano

#### TMS Mobiliário canino

**TMS030** m Vedação de recinto para cães.
Vedação de recinto para cães, de 0,80 m de altura, formada por postes verticais, duas barras horizontais e rodapé de madeira de pinho silvestre, tratada em autoclave, acabamento com verniz protector, e tábuas verticais de madeira de extremos e cantos arredondados, com parafusos de aço galvanizado, embutidos e protegidos com tampas de segurança, fixada a uma base de betão C20/25 (X0(P); D25; S2; Cl 1,0).
Critérios considerados na determinação do preço da unidade de obra: O preço inclui a escavação.
Inclui: Marcação. Escavação com meios manuais. Betonagem da base de apoio. Fixação do elemento.
Critério de medição de projecto: Comprimento medido segundo documentação gráfica de Projecto, descontando o comprimento das aberturas de portas e cancelas.
Critério de medição de obra: Medir-se-á o comprimento realmente executado segundo especificações de Projecto, descontando o comprimento das aberturas de portas e cancelas.

| Código | Un | Descrição | Rendimento | Preço | Importância |
|---|---|---|---|---|---|
| mt10hmf020fa | m³ | Betão simples C20/25 (X0(P); D25; S2; Cl 1,0), fabricado em central, segundo NP EN 206. (material) | 0.150 | 76.59 | 11.49 |
| mt52moc030a | m | Vedação de recinto para cães, de 0,80 m de altura, formada por postes verticais, duas barras horizontais e rodapé de madeira de pinho silvestre, tratada em autoclave, acabamento com verniz protector, e tábuas verticais de madeira de extremos e cantos arredondados, com parafusos de aço galvanizado, embutidos e protegidos com tampas de segurança, inclusive elementos de fixação. (material) | 1.000 | 125.87 | 125.87 |
| op00tal010 |  | Berbequim. | 1.000 | 0.00 | 0.00 |
| op00ato010 |  | Aparafusadora. | 1.000 | 0.00 | 0.00 |
| mo041 | h | Oficial de 1ª construção de obra civil. (mão de obra) | 1.430 | 22.68 | 32.43 |
| mo087 | h | Ajudante de construção de obra civil. (mão de obra) | 1.430 | 22.13 | 31.65 |
| % | % | Custos directos complementares | 2 % | 201.44 | 4.03 |
|  |  | Custos directos |  |  | 205.47 |
