# Vedação de recinto para cães

- Propriedade do ficheiro: CYPE INGENIEROS, S.A.
- Formato: FIEBDC-3/2002
- Moeda: EUR
- Custos indirectos: 3.00 %
- IVA: 23.00 %

## T Equipamento urbano

### TM Mobiliário urbano

#### TMS Mobiliário canino

**TMS030** m Vedação de recinto para cães.
Vedação de recinto para cães, de 1,00 m de altura, formada por postes verticais de perfil oco de aço galvanizado a quente, de secção rectangular, de 60x40x2 mm, e painel de malha electrossoldada com dobras de reforço, fixada a uma superfície suporte.
Critérios considerados na determinação do preço da unidade de obra: O preço não inclui a superfície suporte.
Inclui: Marcação. Fixação do elemento.
Critério de medição de projecto: Comprimento medido segundo documentação gráfica de Projecto, descontando o comprimento das aberturas de portas e cancelas.
Critério de medição de obra: Medir-se-á o comprimento realmente executado segundo especificações de Projecto, descontando o comprimento das aberturas de portas e cancelas.

| Código | Un | Descrição | Rendimento | Preço | Importância |
|---|---|---|---|---|---|
| mt52vpm040 | Ud | Base de alumínio para o aparafusamento directo de postes, com parafusos e acessórios de fixação. (material) | 0.500 | 33.04 | 16.52 |
| mt52moc030h | m | Vedação de recinto para cães, de 1,00 m de altura, formada por postes verticais de perfil oco de aço galvanizado a quente, de secção rectangular, de 60x40x2 mm, e painel de malha electrossoldada com dobras de reforço, inclusive elementos de fixação. (material) | 1.000 | 69.66 | 69.66 |
| op00tal010 |  | Berbequim. | 1.000 | 0.00 | 0.00 |
| op00ato010 |  | Aparafusadora. | 1.000 | 0.00 | 0.00 |
| mo041 | h | Oficial de 1ª construção de obra civil. (mão de obra) | 0.330 | 22.68 | 7.48 |
| mo087 | h | Ajudante de construção de obra civil. (mão de obra) | 0.330 | 22.13 | 7.30 |
| % | % | Custos directos complementares | 2 % | 100.96 | 2.02 |
|  |  | Custos directos |  |  | 102.98 |
