# Porta de acesso em vedação de recinto para cães

- Propriedade do ficheiro: CYPE INGENIEROS, S.A.
- Formato: FIEBDC-3/2002
- Moeda: EUR
- Custos indirectos: 3.00 %
- IVA: 23.00 %

## T Equipamento urbano

### TM Mobiliário urbano

#### TMS Mobiliário canino

**TMS040** Ud Porta de acesso em vedação de recinto para cães.
Porta de acesso em vedação de recinto para cães, de painel de malha electrossoldada, de 1,00x1,00 m, com bisagras e lingueta, fixada a uma superfície suporte.
Critérios considerados na determinação do preço da unidade de obra: O preço não inclui a superfície suporte.
Inclui: Marcação. Fixação do elemento.
Critério de medição de projecto: Número de unidades previstas, segundo documentação gráfica de Projecto.
Critério de medição de obra: Medir-se-á o número de unidades realmente executadas segundo especificações de Projecto.

| Código | Un | Descrição | Rendimento | Preço | Importância |
|---|---|---|---|---|---|
| mt50spl105b | Ud | Fixação composta por bucha química, anilha e parafuso de aço. (material) | 4.000 | 5.82 | 23.28 |
| mt52moc040d | Ud | Porta de acesso para vedação de recinto para cães, de painel de malha electrossoldada, de 1,00x1,00 m, com bisagras e lingueta, inclusive elementos de fixação. (material) | 1.000 | 65.65 | 65.65 |
| op00tal010 |  | Berbequim. | 1.000 | 0.00 | 0.00 |
| op00ato010 |  | Aparafusadora. | 1.000 | 0.00 | 0.00 |
| mo041 | h | Oficial de 1ª construção de obra civil. (mão de obra) | 0.330 | 22.68 | 7.48 |
| mo087 | h | Ajudante de construção de obra civil. (mão de obra) | 0.330 | 22.13 | 7.30 |
| % | % | Custos directos complementares | 2 % | 103.71 | 2.07 |
|  |  | Custos directos |  |  | 105.78 |
