# Grelha electrossoldada metálica para protecção de abertura de escavação de paredes moldadas

- Propriedade do ficheiro: CYPE INGENIEROS, S.A.
- Formato: FIEBDC-3/2002
- Moeda: EUR
- Custos indirectos: 3.00 %
- IVA: 23.00 %

## Y Segurança e saúde

### YC Sistemas de protecção colectiva

#### YCC Protecção de escavação de estacas e paredes moldadas

**YCC030** m² Grelha electrossoldada metálica para protecção de abertura de escavação de paredes moldadas.
Protecção de abertura de escavação de parede moldada, através de placas de grelha electrossoldada com chapa de aço galvanizado de 30x2 mm em quadrícula de 30x30 mm, com caixilho electrossoldado, colocadas uma junto à outra até cobrir a totalidade da abertura, amortizáveis em 150 utilizações.
Critério de medição de projecto: Superfície medida segundo Plano de Segurança e Saúde.
Critério de medição de obra: Será medida a superfície realmente montada segundo especificações do Plano de Segurança e Saúde.

| Código | Un | Descrição | Rendimento | Preço | Importância |
|---|---|---|---|---|---|
| mt26btr010a | m² | Grelha electrossoldada com chapa de aço galvanizado de 30x2 mm em quadrícula de 30x30 mm, com caixilho electrossoldado. (material) | 0.007 | 52.82 | 0.37 |
| mo120 | h | Operário Segurança e Saúde. (mão de obra) | 0.110 | 21.45 | 2.36 |
| % | % | Custos directos complementares | 2 % | 2.73 | 0.05 |
|  |  | Custos directos |  |  | 2.78 |
