# Escada fixa provisória

- Propriedade do ficheiro: CYPE INGENIEROS, S.A.
- Formato: FIEBDC-3/2002
- Moeda: EUR
- Custos indirectos: 3.00 %
- IVA: 23.00 %

## Y Segurança e saúde

### YC Sistemas de protecção colectiva

#### YCM Escadas, palas, passadiços e plataformas

**YCM010** m Escada fixa provisória.
Protecção de passagem pedonal entre dois pontos situados a distintos níveis, vencendo uma altura máxima de 3,7 m entre patamares e com um ângulo de inclinação máximo de 60°, através de escada fixa provisória de madeira de pinho, de 1,00 m de largura útil, com degraus e patamares formados por pranchões de 20x7,2 cm, cravados, guardas laterais de 1,00 m de altura formadas por rodapés de prancha de 15x5,2 cm, corrimões laterais de tábua de 12x2,7 cm, com travessa lateral de prancha de 15x5,2 cm, tudo fixado com cravos de aço a montantes de madeira de 7x7 cm colocados cada metro ao longo dos laterais da escada, amortizável em 3 utilizações. Inclusive elementos de fixação ao solo para garantir a imobilidade do conjunto.
Critério de medição de projecto: Comprimento medido desde o arranque até ao apoio de la zanca, segundo Plano de Segurança e Saúde.
Critério de medição de obra: Será medido, desde o arranque até à viga de apoio de degraus, o comprimento realmente montado segundo especificações do Plano de Segurança e Saúde.

| Código | Un | Descrição | Rendimento | Preço | Importância |
|---|---|---|---|---|---|
| mt50spa050m | m³ | Pranchão de madeira de pinho, dimensões 20x7,2 cm. (material) | 0.034 | 448.71 | 15.26 |
| mt50spa050g | m³ | Prancha de madeira de pinho, dimensões 15x5,2 cm. (material) | 0.010 | 434.00 | 4.34 |
| mt50spa050a | m³ | Tábua de madeira de pinho, dimensões 12x2,7 cm. (material) | 0.002 | 441.36 | 0.88 |
| mt50spa052a | m | Montante de madeira de pinho, de 7x7 cm. (material) | 1.733 | 2.65 | 4.59 |
| mt50spa101 | kg | Pregos de aço. (material) | 0.077 | 1.91 | 0.15 |
| mt07aco040e | kg | Aço em varões nervurados, A400 NR, fornecido em obra em varões sem elaborar, de vários diâmetros. (material) | 0.442 | 1.34 | 0.59 |
| mo119 | h | Oficial de 1ª Segurança e Saúde. (mão de obra) | 0.880 | 22.68 | 19.96 |
| mo120 | h | Operário Segurança e Saúde. (mão de obra) | 0.440 | 21.45 | 9.44 |
| % | % | Custos directos complementares | 2 % | 55.21 | 1.10 |
|  |  | Custos directos |  |  | 56.31 |
