# Pala de protecção perimetral do edifício

- Propriedade do ficheiro: CYPE INGENIEROS, S.A.
- Formato: FIEBDC-3/2002
- Moeda: EUR
- Custos indirectos: 3.00 %
- IVA: 23.00 %

## Y Segurança e saúde

### YC Sistemas de protecção colectiva

#### YCM Escadas, palas, passadiços e plataformas

**YCM025** m Pala de protecção perimetral do edifício.
Pala de protecção perimetral do edifício no primeiro piso perante a possível queda de objectos formada por: braços dobráveis, tipo consola, de perfil oco de aço de secção rectangular 60x40x2 mm, com um tramo horizontal de 3,0 m de comprimento e um tramo inclinado a 45° de 1,3 m de comprimento, fixados à laje cada 2,5 m com suportes tipo Omega previamente ancorados à laje com fixações mecânicas, amortizáveis em 8 utilizações e plataforma de chapa de aço galvanizado de 1,0 mm de espessura, que protege una zona de 1,7 m de largura, apoiada sobre os braços tipo consola e com sobreposição entre chapas, amortizável em 10 utilizações. Inclusive parafusos para a fixação das chapas aos braços.
Critério de medição de projecto: Comprimento medido segundo Plano de Segurança e Saúde.
Critério de medição de obra: Será medido o comprimento realmente montado segundo especificações do Plano de Segurança e Saúde.

| Código | Un | Descrição | Rendimento | Preço | Importância |
|---|---|---|---|---|---|
| mt50spm015a | Ud | Braço dobrável, tipo consola, de perfil oco de aço de secção rectangular 60x40x2 mm, com um tramo horizontal de 3 m de comprimento e um tramo inclinado a 45° de 1,30 m de comprimento. (material) | 0.073 | 66.06 | 4.82 |
| mt50spm035 | Ud | Suporte tipo Omega de chapa de aço, de 60x40 mm e 5 mm de espessura. (material) | 0.583 | 12.21 | 7.12 |
| mt50spl105a | Ud | Fixação composta por bucha química, anilha e parafuso de aço de 12 mm de diâmetro e 80 mm de comprimento. (material) | 1.165 | 5.82 | 6.78 |
| mt13ccg010i | m² | Chapa perfilada de aço galvanizado, de 1 mm de espessura, com nervuras de entre 40 e 50 mm de altura de onda, separadas entre 250 e 270 mm e inércia entre 21 e 34 cm4, segundo NP EN 14782. (material) | 0.339 | 10.40 | 3.53 |
| mt13ccg030c | Ud | Parafuso auto-roscante de 6,5x70 mm de aço galvanizado, com anilha. (material) | 2.331 | 0.18 | 0.42 |
| mo119 | h | Oficial de 1ª Segurança e Saúde. (mão de obra) | 0.440 | 22.68 | 9.98 |
| mo120 | h | Operário Segurança e Saúde. (mão de obra) | 0.440 | 21.45 | 9.44 |
| % | % | Custos directos complementares | 2 % | 42.09 | 0.84 |
|  |  | Custos directos |  |  | 42.93 |
