# Plantação de árvore

- Propriedade do ficheiro: CYPE Ingenieros S.A.
- Formato: FIEBDC-3/2016
- Programa: Gerador de preços para construção civil. CYPE Ingenieros, S.A.
- Data: 01/04/2024
- Moeda: EUR
- Custos indirectos: 3 %
- IVA: 23 %

## J Jardins

### JS Fornecimento e plantação de espécies

#### JSP Plantação e transplante de espécies

**JSP010** Ud Plantação de árvore.
Plantação de árvore menor de 14 cm de perímetro de tronco a 1 m do solo, com meios manuais, em terreno arenoso, com fornecimento de 25% de terra vegetal crivada, em cova de 60x60x60 cm; fornecimento com raiz nua.
Critérios considerados na determinação do preço da unidade de obra: O preço não inclui a árvore.
Inclui: Marcação. Abertura de cova com meios manuais. Remoção e armazenamento das terras escavadas. Preparação do fundo da cova. Colocação da árvore. Enchimento da cova com terra seleccionada da própria escavação e terra vegetal crivada. Compactação moderada. Formação de caldeira de árvore. Colocação de tutor. Primeira rega. Remoção e carga para camião das terras sobrantes.
Critério de medição de projecto: Número de unidades previstas, segundo documentação gráfica de Projecto.
Critério de medição de obra: Medir-se-á o número de unidades realmente executadas segundo especificações de Projecto.

| Código | Un | Descrição | Rendimento | Preço | Importância |
|---|---|---|---|---|---|
| mt48tie030a | m³ | Terra vegetal crivada, fornecida a granel. (material) | 0.054 | 24.21 | 1.307 |
| mt08aaa010a | m³ | Água. (material) | 0.05 | 1.53 | 0.077 |
| mq04dua020b | h | Dumper de descarga frontal de 2 t de carga útil. (equipamento) | 0.055 | 10.58 | 0.582 |
| mo040 | h | Oficial de 1ª jardineiro. (mão de obra) | 0.11 | 22.68 | 2.495 |
| mo086 | h | Ajudante de jardineiro. (mão de obra) | 0.11 | 22.13 | 2.434 |
| mo115 | h | Operário jardineiro. (mão de obra) | 0.248 | 21.45 | 5.320 |
| % | % | Custos directos complementares | 2 % | 12.215 | 0.244 |
|  |  | Custos directos |  |  | 12.459 |

Resíduos:
- colocação: mt48tie030a Terra vegetal crivada, fornecida a granel; factor de resíduo 0.003

## Recursos

**mt48tie030a** m³ Terra vegetal crivada, fornecida a granel
Dados técnicos: Custo energético 151.700 MJ; Emissão de CO2 8.200 kg; Código LER 17 05 04; Massa do elemento 2050 kg; Volume 1.28125 m3

**mt08aaa010a** m³ Água
Dados técnicos: Custo energético 60.000 MJ; Emissão de CO2 30.000 kg
