# Transplante de arbusto

- Propriedade do ficheiro: CYPE Ingenieros S.A.
- Formato: FIEBDC-3/2016
- Programa: Gerador de preços para construção civil. CYPE Ingenieros, S.A.
- Data: 01/04/2024
- Moeda: EUR
- Custos indirectos: 3 %
- IVA: 23 %

## J Jardins

### JS Fornecimento e plantação de espécies

#### JSP Plantação e transplante de espécies

**JSP060** Ud Transplante de arbusto.
Transplante de arbusto de até 1 m de altura, localizado em caldeira de árvore, com retroescavadora.
Inclui: Poda de raízes. Poda de ramos. Transporte ao local de destino. Plantação. Recorte de raízes.
Critério de medição de projecto: Número de unidades previstas, segundo documentação gráfica de Projecto.
Critério de medição de obra: Será medido o número de unidades realmente transplantadas segundo especificações de Projecto.

| Código | Un | Descrição | Rendimento | Preço | Importância |
|---|---|---|---|---|---|
| mq01ret020b | h | Retroescavadora sobre pneus, de 70 kW. (equipamento) | 0.017 | 41.71 | 0.709 |
| mq04dua020a | h | Dumper de descarga frontal de 1,5 t de carga útil. (equipamento) | 0.33 | 6 | 1.980 |
| mo040 | h | Oficial de 1ª jardineiro. (mão de obra) | 0.066 | 22.68 | 1.497 |
| mo115 | h | Operário jardineiro. (mão de obra) | 0.165 | 21.45 | 3.539 |
| mo086 | h | Ajudante de jardineiro. (mão de obra) | 0.165 | 22.13 | 3.651 |
| % | % | Custos directos complementares | 2 % | 11.376 | 0.228 |
|  |  | Custos directos |  |  | 11.604 |
