# Placa indicadora de exercício

- Propriedade do ficheiro: CYPE Ingenieros S.A.
- Formato: FIEBDC-3/2016
- Programa: Gerador de preços para construção civil. CYPE Ingenieros, S.A.
- Data: 11/06/2024
- Moeda: EUR
- Custos indirectos: 3 %
- IVA: 23 %

## T Equipamento urbano

### TD Equipamentos desportivos

#### TDC Sinalização de circuitos

**TDC010** Ud Placa indicadora de exercício.
Placa indicadora de exercício físico ao ar livre, de madeira de pinho silvestre, tratada em autoclave, com classe de risco 4 segundo NP EN 335, acabamento com verniz protector, formado por painel e poste de 0,15 m de lado e 0,90 m de altura vista, com parafusos de aço galvanizado, embutidos e protegidos com tampas de segurança, fixado a uma base de betão C20/25 (X0(P); D25; S2; Cl 1,0). Inclusive marcação, escavação manual do terreno e fixação do elemento.
Inclui: Marcação. Escavação com meios manuais. Betonagem da base de apoio. Fixação do elemento.
Critério de medição de projecto: Número de unidades previstas, segundo documentação gráfica de Projecto.
Critério de medição de obra: Medir-se-á o número de unidades realmente executadas segundo especificações de Projecto.

| Código | Un | Descrição | Rendimento | Preço | Importância |
|---|---|---|---|---|---|
| mt10hmf020fa | m³ | Betão simples C20/25 (X0(P); D25; S2; Cl 1,0), fabricado em central, segundo NP EN 206. (material) | 0.15 | 76.59 | 11.489 |
| mt52dep200b | Ud | Placa indicadora de exercício físico ao ar livre, de madeira de pinho silvestre, tratada em autoclave, com classe de risco 4 segundo NP EN 335, acabamento com verniz protector, formado por painel e poste de 0,15 m de lado e 0,90 m de altura vista, com parafusos de aço galvanizado, embutidos e protegidos com tampas de segurança, inclusive elementos de fixação. (material) | 1 | 64.36 | 64.360 |
| mo041 | h | Oficial de 1ª construção de obra civil. (mão de obra) | 0.385 | 22.68 | 8.732 |
| mo087 | h | Ajudante de construção de obra civil. (mão de obra) | 0.715 | 22.13 | 15.823 |
| % | % | Custos directos complementares | 2 % | 100.404 | 2.008 |
|  |  | Custos directos |  |  | 102.412 |

Resíduos:
- colocação: mt10hmf020fa Betão simples C20/25 (X0(P); D25; S2; Cl 1,0), fabricado em central, segundo NP EN 206; factor de resíduo 0.00152845

## Recursos

**mt10hmf020fa** m³ Betão simples C20/25 (X0(P); D25; S2; Cl 1,0), fabricado em central, segundo NP EN 206
Dados técnicos: Custo energético 1840.000 MJ; Emissão de CO2 230.000 kg; Código LER 17 01 01; Massa do elemento 2300 kg; Volume 1.533333 m3

**mt52dep200b** Ud Placa indicadora de exercício físico ao ar livre
Dados técnicos: Custo energético 2610.064 MJ; Emissão de CO2 -32.665 kg
Resíduos:
- embalagem: re150101 Embalagens de papel e cartão. (componente de resíduo); rendimento 3.585 kg; Código LER 15 01 01; Massa do elemento 1 kg; Volume 0.001333 m3
