# Baliza de futebol

- Propriedade do ficheiro: CYPE Ingenieros S.A.
- Formato: FIEBDC-3/2016
- Programa: Gerador de preços para construção civil. CYPE Ingenieros, S.A.
- Data: 01/04/2024
- Moeda: EUR
- Custos indirectos: 3 %
- IVA: 23 %

## T Equipamento urbano

### TD Equipamentos desportivos

#### TDG Jogos desportivos

**TDG110** Ud Baliza de futebol.
Baliza fixa de futebol 7 de 6 m de base e 2 m de altura formada por: postes e barra de secção circular de 100 mm de diâmetro, de aço, acabamento com verniz de poliuretano, cor branca e rede de nylon com cordas de 3 mm de diâmetro com suportes de poliamida para fixação da rede à baliza, fixada a uma base de betão C20/25 (X0(P); D25; S2; Cl 1,0) com elementos de ancoragem.
Critérios considerados na determinação do preço da unidade de obra: O preço inclui a escavação.
Inclui: Marcação. Escavação com meios manuais. Betonagem da base de apoio. Montagem e fixação do equipamento desportivo. Verificação do seu correcto funcionamento.
Critério de medição de projecto: Número de unidades previstas, segundo documentação gráfica de Projecto.
Critério de medição de obra: Medir-se-á o número de unidades realmente executadas segundo especificações de Projecto.

| Código | Un | Descrição | Rendimento | Preço | Importância |
|---|---|---|---|---|---|
| mt52dep320a | Ud | Baliza fixa de futebol 7 de 6 m de base e 2 m de altura formada por: postes e barra de secção circular de 100 mm de diâmetro, de aço, acabamento com verniz de poliuretano, cor branca e rede de nylon com cordas de 3 mm de diâmetro com suportes de poliamida para fixação da rede à baliza, incluindo suportes de aço para encastrar os postes. (material) | 1 | 715.16 | 715.160 |
| mt10hmf020fa | m³ | Betão simples C20/25 (X0(P); D25; S2; Cl 1,0), fabricado em central, segundo NP EN 206. (material) | 0.6 | 76.59 | 45.954 |
| mo041 | h | Oficial de 1ª construção de obra civil. (mão de obra) | 1.925 | 22.68 | 43.659 |
| mo087 | h | Ajudante de construção de obra civil. (mão de obra) | 1.925 | 22.13 | 42.600 |
| mo011 | h | Oficial de 1ª montador. (mão de obra) | 0.825 | 23.31 | 19.231 |
| mo080 | h | Ajudante de montador. (mão de obra) | 0.825 | 22.13 | 18.257 |
| % | % | Custos directos complementares | 2 % | 884.861 | 17.697 |
|  |  | Custos directos |  |  | 902.558 |

Resíduos:
- colocação: mt10hmf020fa Betão simples C20/25 (X0(P); D25; S2; Cl 1,0), fabricado em central, segundo NP EN 206; factor de resíduo 0.00152845

## Recursos

**mt10hmf020fa** m³ Betão simples C20/25 (X0(P); D25; S2; Cl 1,0), fabricado em central, segundo NP EN 206
Dados técnicos: Custo energético 1840.000 MJ; Emissão de CO2 230.000 kg; Código LER 17 01 01; Massa do elemento 2300 kg; Volume 1.533333 m3
