# Conjunto de redes para balizas de futebol

- Propriedade do ficheiro: CYPE Ingenieros S.A.
- Formato: FIEBDC-3/2016
- Programa: Gerador de preços para construção civil. CYPE Ingenieros, S.A.
- Data: 01/04/2024
- Moeda: EUR
- Custos indirectos: 3 %
- IVA: 23 %

## T Equipamento urbano

### TD Equipamentos desportivos

#### TDG Jogos desportivos

**TDG120** Ud Conjunto de redes para balizas de futebol.
Conjunto de duas redes para balizas de futebol 7, de cordas de de nylon de 3 mm de diâmetro.
Inclui: Marcação. Montagem e fixação do equipamento desportivo. Verificação do seu correcto funcionamento.
Critério de medição de projecto: Número de unidades previstas, segundo documentação gráfica de Projecto.
Critério de medição de obra: Medir-se-á o número de unidades realmente executadas segundo especificações de Projecto.

| Código | Un | Descrição | Rendimento | Preço | Importância |
|---|---|---|---|---|---|
| mt52dep340a | Ud | Conjunto de duas redes para balizas de futebol 7, de cordas de de nylon de 3 mm de diâmetro. (material) | 1 | 130.16 | 130.160 |
| mo011 | h | Oficial de 1ª montador. (mão de obra) | 0.33 | 23.31 | 7.692 |
| mo080 | h | Ajudante de montador. (mão de obra) | 0.33 | 22.13 | 7.303 |
| % | % | Custos directos complementares | 2 % | 145.155 | 2.903 |
|  |  | Custos directos |  |  | 148.058 |
