# Delimitação de pista de petanca

- Propriedade do ficheiro: CYPE Ingenieros S.A.
- Formato: FIEBDC-3/2016
- Programa: Gerador de preços para construção civil. CYPE Ingenieros, S.A.
- Data: 01/04/2024
- Moeda: EUR
- Custos indirectos: 3 %
- IVA: 23 %

## T Equipamento urbano

### TD Equipamentos desportivos

#### TDG Jogos desportivos

**TDG160** Ud Delimitação de pista de petanca.
Estrutura de madeira de pinho silvestre, tratada em autoclave, para delimitação de pista de petanca, de 40 cm de altura nos lados menores e de 20 cm nos lados maiores, com uma superfície de jogo de 15x4 m.
Inclui: Marcação. Montagem e fixação do equipamento desportivo.
Critério de medição de projecto: Número de unidades previstas, segundo documentação gráfica de Projecto.
Critério de medição de obra: Medir-se-á o número de unidades realmente executadas segundo especificações de Projecto.

| Código | Un | Descrição | Rendimento | Preço | Importância |
|---|---|---|---|---|---|
| mt52dep370 | Ud | Estrutura de madeira de pinho silvestre, tratada em autoclave, para delimitação de pista de petanca, de 40 cm de altura nos lados menores e de 20 cm nos lados maiores, com uma superfície de jogo de 15x4 m, incluindo chapas metálicas para reforços verticais intermédios e parafusos de segurança para a ligação entre peças. (material) | 1 | 2503.06 | 2503.060 |
| mo041 | h | Oficial de 1ª construção de obra civil. (mão de obra) | 22 | 22.68 | 498.960 |
| mo087 | h | Ajudante de construção de obra civil. (mão de obra) | 33 | 22.13 | 730.290 |
| % | % | Custos directos complementares | 2 % | 3732.310 | 74.646 |
|  |  | Custos directos |  |  | 3806.956 |
