# Candeeiro de pé de aço corten

- Propriedade do ficheiro: CYPE Ingenieros S.A.
- Formato: FIEBDC-3/2016
- Programa: Gerador de preços para construção civil. CYPE Ingenieros, S.A.
- Data: 01/04/2024
- Moeda: EUR
- Custos indirectos: 3 %
- IVA: 23 %

## T Equipamento urbano

### TI Iluminação viária

#### TIB Balizadores

**TIB010** Ud Candeeiro de pé de aço corten.
Balizador modelo Área "SANTA & COLE", de 1100 mm de altura, composto por corpo de aço corten de 6 mm de espessura com forma de tetraedro e reflector inclinado de aço inoxidável AISI 304, com 3 led de 25 W, classe de protecção I, grau de protecção IP66, fixado a uma base de betão C20/25 (X0(P); D25; S2; Cl 1,0). Inclusive marcação, escavação manual do terreno, elementos de ancoragem, acessórios e eliminação e limpeza do material sobrante.
Inclui: Marcação. Escavação. Betonagem da base de apoio. Colocação dos elementos de ancoragem. Fixação do candeeiro de pé. Ligação. Colocação da lâmpada e acessórios. Eliminação e limpeza do material sobrante.
Critério de medição de projecto: Número de unidades previstas, segundo documentação gráfica de Projecto.
Critério de medição de obra: Medir-se-á o número de unidades realmente executadas segundo especificações de Projecto.

| Código | Un | Descrição | Rendimento | Preço | Importância |
|---|---|---|---|---|---|
| mt34syc301b | Ud | Balizador modelo Área "SANTA & COLE", de 1100 mm de altura, composto por corpo de aço corten de 6 mm de espessura com forma de tetraedro e reflector inclinado de aço inoxidável AISI 304, com 3 led de 25 W, classe de protecção I, grau de protecção IP66, inclusive pernos de ancoragem. (material) | 1 | 1593.78 | 1593.780 |
| mt10hmf020fa | m³ | Betão simples C20/25 (X0(P); D25; S2; Cl 1,0), fabricado em central, segundo NP EN 206. (material) | 0.25 | 76.59 | 19.148 |
| mo020 | h | Oficial de 1ª construção. (mão de obra) | 0.22 | 22.68 | 4.990 |
| mo077 | h | Ajudante de construção. (mão de obra) | 0.22 | 22.13 | 4.869 |
| mo003 | h | Oficial de 1ª electricista. (mão de obra) | 0.22 | 23.31 | 5.128 |
| mo102 | h | Ajudante de electricista. (mão de obra) | 0.22 | 22.09 | 4.860 |
| % | % | Custos directos complementares | 2 % | 1632.775 | 32.656 |
|  |  | Custos directos |  |  | 1665.431 |

Resíduos:
- colocação: mt10hmf020fa Betão simples C20/25 (X0(P); D25; S2; Cl 1,0), fabricado em central, segundo NP EN 206; factor de resíduo 0.00152845

## Recursos

**mt34syc301b** Ud Balizador modelo Área "SANTA & COLE"
Dados técnicos: Custo energético 697.479 MJ; Emissão de CO2 66.831 kg
Resíduos:
- embalagem: re150101 Embalagens de papel e cartão. (componente de resíduo); rendimento 0.086 kg; Código LER 15 01 01; Massa do elemento 1 kg; Volume 0.001333 m3

**mt10hmf020fa** m³ Betão simples C20/25 (X0(P); D25; S2; Cl 1,0), fabricado em central, segundo NP EN 206
Dados técnicos: Custo energético 1840.000 MJ; Emissão de CO2 230.000 kg; Código LER 17 01 01; Massa do elemento 2300 kg; Volume 1.533333 m3
