# Mesa para piquenique

- Propriedade do ficheiro: CYPE Ingenieros S.A.
- Formato: FIEBDC-3/2016
- Programa: Gerador de preços para construção civil. CYPE Ingenieros, S.A.
- Data: 01/04/2024
- Moeda: EUR
- Custos indirectos: 3 %
- IVA: 23 %

## T Equipamento urbano

### TM Mobiliário urbano

#### TMB Bancos, cadeiras e mesas

**TMB060** Ud Mesa para piquenique.
Conjunto de mesa para piquenique, composto por uma mesa de 90x90x55 cm e dois bancos, de madeira de pinho tratada em autoclave, fixado a uma superfície suporte com elementos de ancoragem.
Critérios considerados na determinação do preço da unidade de obra: O preço não inclui a superfície suporte.
Inclui: Marcação de alinhamentos e níveis. Colocação e fixação das peças.
Critério de medição de projecto: Número de unidades previstas, segundo documentação gráfica de Projecto.
Critério de medição de obra: Medir-se-á o número de unidades realmente executadas segundo especificações de Projecto.

| Código | Un | Descrição | Rendimento | Preço | Importância |
|---|---|---|---|---|---|
| mt50spl105b | Ud | Fixação composta por bucha química, anilha e parafuso de aço. (material) | 8 | 5.82 | 46.560 |
| mt52mug210a | Ud | Conjunto de mesa para piquenique. (material) | 1 | 143.03 | 143.030 |
| mo041 | h | Oficial de 1ª construção de obra civil. (mão de obra) | 0.55 | 22.68 | 12.474 |
| mo087 | h | Ajudante de construção de obra civil. (mão de obra) | 0.55 | 22.13 | 12.172 |
| % | % | Custos directos complementares | 2 % | 214.236 | 4.285 |
|  |  | Custos directos |  |  | 218.521 |
