# Contentor de carga lateral, de polietileno

- Propriedade do ficheiro: CYPE Ingenieros S.A.
- Formato: FIEBDC-3/2016
- Programa: Gerador de preços para construção civil. CYPE Ingenieros, S.A.
- Data: 01/04/2024
- Moeda: EUR
- Custos indirectos: 3 %
- IVA: 23 %

## T Equipamento urbano

### TM Mobiliário urbano

#### TMC Contentores

**TMC030** Ud Contentor de carga lateral, de polietileno.
Contentor de carga lateral de polietileno de alta densidade para recolha não selectiva de resíduos sólidos urbanos, de 3200 l de capacidade e 1280 kg de carga máxima, de 1888x1510x1810 mm, cor cinzento, provido de bandas reflectoras, pedal de abertura de tampa, amortecedor e estrutura metálica para apoio em pavimentos de até 35% de pendente máxima.
Inclui: Descarga em obra. Montagem.
Critério de medição de projecto: Número de unidades previstas, segundo documentação gráfica de Projecto.
Critério de medição de obra: Medir-se-á o número de unidades realmente executadas segundo especificações de Projecto.

| Código | Un | Descrição | Rendimento | Preço | Importância |
|---|---|---|---|---|---|
| mt52muc040df | Ud | Contentor de carga lateral de polietileno de alta densidade para recolha não selectiva de resíduos sólidos urbanos, de 3200 l de capacidade e 1280 kg de carga máxima, de 1888x1510x1810 mm, cor cinzento, resistente aos raios ultravioleta, à intempérie, às soluções ácidas e alcalinas, a fungos e bactérias e a detergentes, provido de bandas reflectoras, pedal de abertura de tampa, amortecedor e estrutura metálica para apoio em pavimentos de até 35% de pendente máxima. Segundo EN 12574 (material) | 1 | 1716.38 | 1716.380 |
| mq04cag010a | h | Camião com grua de carga máxima 6 t. (equipamento) | 0.22 | 56.47 | 12.423 |
| mo087 | h | Ajudante de construção de obra civil. (mão de obra) | 0.22 | 22.13 | 4.869 |
| % | % | Custos directos complementares | 2 % | 1733.672 | 34.673 |
|  |  | Custos directos |  |  | 1768.345 |

## Recursos

**mt52muc040df** Ud Contentor de carga lateral de polietileno de alta densidade para recolha não selectiva de resíduos sólidos urbanos
Dados técnicos: Custo energético 10885.436 MJ; Emissão de CO2 309.147 kg
Resíduos:
- embalagem: re170203 Plástico. (componente de resíduo); rendimento 1.05 kg; Código LER 17 02 03; Massa do elemento 1 kg; Volume 0.001667 m3
