# Floreira de aço corten

- Propriedade do ficheiro: CYPE Ingenieros S.A.
- Formato: FIEBDC-3/2016
- Programa: Gerador de preços para construção civil. CYPE Ingenieros, S.A.
- Data: 01/04/2024
- Moeda: EUR
- Custos indirectos: 3 %
- IVA: 23 %

## T Equipamento urbano

### TM Mobiliário urbano

#### TMJ Floreiras

**TMJ070** Ud Floreira de aço corten.
Floreira prismática de aço corten, de 140x70x35 cm e 300 litros de capacidade.
Inclui: Colocação da floreira. Eliminação e limpeza do material sobrante.
Critério de medição de projecto: Número de unidades previstas, segundo documentação gráfica de Projecto.
Critério de medição de obra: Medir-se-á o número de unidades realmente executadas segundo especificações de Projecto.

| Código | Un | Descrição | Rendimento | Preço | Importância |
|---|---|---|---|---|---|
| mt52mug260bb | Ud | Floreira prismática de aço corten, de 140x70x35 cm e 300 litros de capacidade. (material) | 1 | 1630.56 | 1630.560 |
| mq04cag010b | h | Camião com grua de carga máxima 10 t. (equipamento) | 0.352 | 63.96 | 22.514 |
| mo041 | h | Oficial de 1ª construção de obra civil. (mão de obra) | 0.352 | 22.68 | 7.983 |
| mo087 | h | Ajudante de construção de obra civil. (mão de obra) | 0.583 | 22.13 | 12.902 |
| % | % | Custos directos complementares | 2 % | 1673.959 | 33.479 |
|  |  | Custos directos |  |  | 1707.438 |

## Recursos

**mt52mug260bb** Ud Floreira prismática de aço corten, de 140x70x35 cm e 300 litros de capacidade
Dados técnicos: Custo energético 1181.660 MJ; Emissão de CO2 64.442 kg
Resíduos:
- embalagem: re150101 Embalagens de papel e cartão. (componente de resíduo); rendimento 3.814 kg; Código LER 15 01 01; Massa do elemento 1 kg; Volume 0.001333 m3
