# Porta de acesso em vedação de recinto para cães

- Propriedade do ficheiro: CYPE Ingenieros S.A.
- Formato: FIEBDC-3/2016
- Programa: Gerador de preços para construção civil. CYPE Ingenieros, S.A.
- Data: 01/04/2024
- Moeda: EUR
- Custos indirectos: 3 %
- IVA: 23 %

## T Equipamento urbano

### TM Mobiliário urbano

#### TMS Mobiliário canino

**TMS040** Ud Porta de acesso em vedação de recinto para cães.
Porta de acesso em vedação de recinto para cães, de madeira, de 1,00x0,80 m, com bisagras e lingueta, fixada a uma superfície suporte.
Critérios considerados na determinação do preço da unidade de obra: O preço não inclui a superfície suporte.
Inclui: Marcação. Fixação do elemento.
Critério de medição de projecto: Número de unidades previstas, segundo documentação gráfica de Projecto.
Critério de medição de obra: Medir-se-á o número de unidades realmente executadas segundo especificações de Projecto.

| Código | Un | Descrição | Rendimento | Preço | Importância |
|---|---|---|---|---|---|
| mt50spl105b | Ud | Fixação composta por bucha química, anilha e parafuso de aço. (material) | 4 | 5.82 | 23.280 |
| mt52moc040a | Ud | Porta de acesso para vedação de recinto para cães, de madeira, de 1,00x0,80 m, com bisagras e lingueta, inclusive elementos de fixação. (material) | 1 | 118.72 | 118.720 |
| mo041 | h | Oficial de 1ª construção de obra civil. (mão de obra) | 0.33 | 22.68 | 7.484 |
| mo087 | h | Ajudante de construção de obra civil. (mão de obra) | 0.33 | 22.13 | 7.303 |
| % | % | Custos directos complementares | 2 % | 156.787 | 3.136 |
|  |  | Custos directos |  |  | 159.923 |

## Recursos

**mt52moc040a** Ud Porta de acesso para vedação de recinto para cães
Dados técnicos: Custo energético 1672.768 MJ; Emissão de CO2 -19.831 kg
Resíduos:
- embalagem: re150101 Embalagens de papel e cartão. (componente de resíduo); rendimento 3.585 kg; Código LER 15 01 01; Massa do elemento 1 kg; Volume 0.001333 m3
