# Aluguer de plataforma motorizada

- Propriedade do ficheiro: CYPE INGENIEROS, S.A.
- Formato: FIEBDC-3/2002
- Moeda: EUR
- Custos indirectos: 3.00 %
- IVA: 23.00 %

## 0 Trabalhos prévios

### 0X Andaimes e equipamento de elevação

#### 0XA Andaimes

**0XA114** Ud Aluguer de plataforma motorizada.
Aluguer, durante 30 dias naturais, de plataforma motorizada monomastro, de 10 m de comprimento e 150 m de altura máxima, com capacidade de carga de 1500 kg, constituída por estrutura com perfis de secção quadrada, de aço galvanizado a quente, formando um mastro por tramos de 1,5 m, com rolos de condução metálicos, de superfície de contacto plana, e motor de duplo accionamento de 4,4 kW; plataforma metálica, de aço galvanizado anti-deslizante e auto-drenante, independente da estrutura de suporte, com sistema de nivelação automática, e prolongações telescópicas que permitem ampliar a largura da plataforma de trabalho de 1,4 a 3,2 m, para execução de fachada.
Inclui: Revisão periódica para garantir a sua estabilidade e condições de segurança.
Critério de medição de projecto: Número de unidades previstas, segundo documentação gráfica de Projecto.
Critério de medição de obra: Amortização em forma de aluguer diário, segundo as condições definidas no contrato subscrito com a empresa fornecedora.

| Código | Un | Descrição | Rendimento | Preço | Importância |
|---|---|---|---|---|---|
| mq13ats070a | Ud | Aluguer diário de plataforma motorizada monomastro, de 10 m de comprimento e 150 m de altura máxima de trabalho, com 1500 kg de capacidade de carga, constituída por estrutura com perfis de secção quadrada, de aço galvanizado a quente, formando um mastro por tramos de 1,5 m, com rolos de condução metálicos, de superfície de contacto plana, e motor de duplo accionamento de 4,4 kW; plataforma metálica, de aço galvanizado anti-deslizante e auto-drenante, independente da estrutura de suporte, com sistema de nivelação automática, e prolongamentos telescópicos que permitem ampliar a largura da plataforma de trabalho de 1,4 a 3,2 m, para execução de fachada; incluindo mecanismo de fim de curso para limitar os mastros finais, sistema de paragem de emergência com dispositivo manual de descida e sirene acústica de manobra. (equipamento) | 30.000 | 6.91 | 207.30 |
| % | % | Custos directos complementares | 2 % | 207.30 | 4.15 |
|  |  | Custos directos |  |  | 211.45 |
