# Montagem e desmontagem de plataforma motorizada

- Propriedade do ficheiro: CYPE INGENIEROS, S.A.
- Formato: FIEBDC-3/2002
- Moeda: EUR
- Custos indirectos: 3.00 %
- IVA: 23.00 %

## 0 Trabalhos prévios

### 0X Andaimes e equipamento de elevação

#### 0XA Andaimes

**0XA134** Ud Montagem e desmontagem de plataforma motorizada.
Montagem e desmontagem de plataforma motorizada, constituída por estrutura de aço galvanizado a quente, formando um mastro por tramos de 1,5 m, motor de duplo accionamento de 4,4 kW e plataforma metálica independente da estrutura de suporte, para execução de fachada segundo desenhos de montagem. Incluindo acessórios, sistemas de protecção, ancoragens e reposições.
Inclui: Marcação da disposição dos apoios. Limpeza e preparação da superfície de apoio e protecção dos espaços afectados. Montagem e colocação dos componentes. Colocação da plataforma de trabalho. Colocação dos elementos de protecção, acesso e sinalização. Teste de carga. Desmontagem e remoção do andaime.
Critério de medição de projecto: Número de unidades previstas, segundo Plano de Segurança e Saúde.

| Código | Un | Descrição | Rendimento | Preço | Importância |
|---|---|---|---|---|---|
| mq13ats071a | Ud | Montagem de plataforma motorizada monomastro, de 10 m de comprimento e 150 m de altura máxima de trabalho, com 1500 kg de capacidade de carga, constituída por estrutura com perfis de secção quadrada, de aço galvanizado a quente, formando um mastro por tramos de 1,5 m, com rolos de condução metálicos, de superfície de contacto plana, e motor de duplo accionamento de 4,4 kW; plataforma metálica, de aço galvanizado anti-deslizante e auto-drenante, independente da estrutura de suporte, com sistema de nivelação automática, e prolongamentos telescópicos que permitem ampliar a largura da plataforma de trabalho de 1,4 a 3,2 m, para execução de fachada; incluindo mecanismo de fim de curso para limitar os mastros finais, sistema de paragem de emergência com dispositivo manual de descida e sirene acústica de manobra. (equipamento) | 1.000 | 518.95 | 518.95 |
| mq13ats072a | Ud | Desmontagem de plataforma motorizada monomastro, de 10 m de comprimento e 150 m de altura máxima de trabalho, com 1500 kg de capacidade de carga, constituída por estrutura com perfis de secção quadrada, de aço galvanizado a quente, formando um mastro por tramos de 1,5 m, com rolos de condução metálicos, de superfície de contacto plana, e motor de duplo accionamento de 4,4 kW; plataforma metálica, de aço galvanizado anti-deslizante e auto-drenante, independente da estrutura de suporte, com sistema de nivelação automática, e prolongamentos telescópicos que permitem ampliar a largura da plataforma de trabalho de 1,4 a 3,2 m, para execução de fachada; incluindo mecanismo de fim de curso para limitar os mastros finais, sistema de paragem de emergência com dispositivo manual de descida e sirene acústica de manobra. (equipamento) | 1.000 | 415.16 | 415.16 |
| % | % | Custos directos complementares | 2 % | 934.11 | 18.68 |
|  |  | Custos directos |  |  | 952.79 |
