# Montagem e desmontagem de plataforma suspensa

- Propriedade do ficheiro: CYPE INGENIEROS, S.A.
- Formato: FIEBDC-3/2002
- Moeda: EUR
- Custos indirectos: 3.00 %
- IVA: 23.00 %

## 0 Trabalhos prévios

### 0X Andaimes e equipamento de elevação

#### 0XA Andaimes

**0XA135** Ud Montagem e desmontagem de plataforma suspensa.
Montagem e desmontagem de plataforma suspensa de accionamento manual, de 2 m de comprimento, formada por um ou mais módulos de 90 cm de largura, para trabalhar em paramentos verticais de até 30 m de altura, composta por rodapé, guarda-corpos, aparelho de elevação, cabos e estrutura de suspensão, sistema anti-quedas, pescantes de suspensão e restantes dispositivos de segurança.
Critério de medição de projecto: Número de unidades previstas, segundo documentação gráfica de Projecto.
Critério de medição de obra: Medir-se-á o número de unidades realmente executadas segundo especificações de Projecto.

| Código | Un | Descrição | Rendimento | Preço | Importância |
|---|---|---|---|---|---|
| mq13ats120a | Ud | Montagem de plataforma suspensa de accionamento manual, de 2 m de comprimento, formada por um ou mais módulos de 90 cm de largura, para trabalhar em paramentos verticais de até 30 m de altura, composta por rodapé, guarda-corpos, aparelho de elevação, cabos e estrutura de suspensão, sistema anti-quedas, pescantes de suspensão e restantes dispositivos de segurança. (equipamento) | 1.000 | 358.40 | 358.40 |
| mq13ats120w | Ud | Desmontagem de plataforma suspensa de accionamento manual, de 2 m de comprimento, formada por um ou mais módulos de 90 cm de largura, para trabalhar em paramentos verticais de até 30 m de altura, composta por rodapé, guarda-corpos, aparelho de elevação, cabos e estrutura de suspensão, sistema anti-quedas, pescantes de suspensão e restantes dispositivos de segurança. (equipamento) | 1.000 | 285.60 | 285.60 |
| % | % | Custos directos complementares | 2 % | 644.00 | 12.88 |
|  |  | Custos directos |  |  | 656.88 |
