# Transporte e remoção de grua torre

- Propriedade do ficheiro: CYPE INGENIEROS, S.A.
- Formato: FIEBDC-3/2002
- Moeda: EUR
- Custos indirectos: 3.00 %
- IVA: 23.00 %

## 0 Trabalhos prévios

### 0X Andaimes e equipamento de elevação

#### 0XT Gruas torre

**0XT020** Ud Transporte e remoção de grua torre.
Transporte e remoção de grua torre de obra para elevação e transporte de materiais, de 40 m de lança, 1000 kg de carga máxima na ponta e 30 m de altura abaixo do gancho.
Critério de medição de projecto: Número de unidades previstas, segundo documentação gráfica de Projecto.
Critério de medição de obra: Medir-se-á o número de unidades realmente executadas segundo especificações de Projecto.

| Código | Un | Descrição | Rendimento | Preço | Importância |
|---|---|---|---|---|---|
| mq07gto020kd | Ud | Transporte e remoção de grua torre para transporte de materiais de 40 m de lança, 1000 kg de carga máxima na ponta e 30 m de altura abaixo do gancho. (equipamento) | 1.000 | 1260.00 | 1260.00 |
| % | % | Custos directos complementares | 2 % | 1260.00 | 25.20 |
|  |  | Custos directos |  |  | 1285.20 |
