# Montagem e desmontagem de grua torre

- Propriedade do ficheiro: CYPE INGENIEROS, S.A.
- Formato: FIEBDC-3/2002
- Moeda: EUR
- Custos indirectos: 3.00 %
- IVA: 23.00 %

## 0 Trabalhos prévios

### 0X Andaimes e equipamento de elevação

#### 0XT Gruas torre

**0XT030** Ud Montagem e desmontagem de grua torre.
Montagem e desmontagem de grua torre de obra para elevação e transporte de materiais, de 40 m de lança, 1000 kg de carga máxima na ponta e 30 m de altura abaixo do gancho.
Critérios considerados na determinação do preço da unidade de obra: O preço não inclui a fundação.
Inclui: Limpeza e preparação da superfície de apoio e protecção dos espaços afectados. Montagem e colocação dos componentes. Desmontagem e remoção da grua torre.
Critério de medição de projecto: Número de unidades previstas, segundo documentação gráfica de Projecto.
Critério de medição de obra: Medir-se-á o número de unidades realmente executadas segundo especificações de Projecto.

| Código | Un | Descrição | Rendimento | Preço | Importância |
|---|---|---|---|---|---|
| mq07gto030kd | Ud | Montagem e desmontagem de grua torre para transporte de materiais de 40 m de lança, 1000 kg de carga máxima na ponta e 30 m de altura abaixo do gancho. (equipamento) | 1.000 | 4155.20 | 4155.20 |
| % | % | Custos directos complementares | 2 % | 4155.20 | 83.10 |
|  |  | Custos directos |  |  | 4238.30 |
