# Desmonte

- Propriedade do ficheiro: CYPE INGENIEROS, S.A.
- Formato: FIEBDC-3/2002
- Moeda: EUR
- Custos indirectos: 3.00 %
- IVA: 23.00 %

## A Acondicionamento do terreno

### AD Movimento de terras em edificação

#### ADD Desmontes

**ADD010** m³ Desmonte.
Desmonte em terra, para dar ao terreno a rasante de desenvolvimento prevista, com utilização de meios mecânicos, e carregamento em camião.
Critérios considerados na determinação do preço da unidade de obra: O preço não inclui o transporte dos materiais escavados.
Inclui: Implantação geral e fixação dos pontos e níveis de referência. Marcação dos bordos da base de aterro. Desmonte em sucessivas camadas horizontais. Arredondamento de perfil em bordos taludados nas arestas da base, quebras e coroamento. Refinamento de taludes. Carga para camião dos materiais escavados.
Critério de medição de projecto: Volume medido sobre os perfis dos desenhos topográficos de Projecto, que definem o movimento de terras a realizar em obra.
Critério de medição de obra: Medir-se-á o volume escavado sobre os perfis transversais do terreno, uma vez comprovado que os referidos perfis são os correctos segundo especificações de Projecto, sem incluir os incrementos por excessos de escavação não autorizados, nem o enchimento necessário para reconstruir a secção teórica por defeitos imputáveis ao Empreiteiro. Medir-se-á a escavação uma vez realizada e antes de que sobre esta se efectue algum tipo de enchimento. Se o Empreiteiro fechasse a escavação antes de verificada a medição, entender-se-á que se sujeita ao que unilateralmente determine o director de fiscalização de obra.

| Código | Un | Descrição | Rendimento | Preço | Importância |
|---|---|---|---|---|---|
| mq01pan010a | h | Pá carregadora sobre pneus de 120 kW/1,9 m³. (equipamento) | 0.041 | 45.06 | 1.85 |
| mo113 | h | Operário não qualificado construção. (mão de obra) | 0.008 | 21.45 | 0.17 |
| % | % | Custos directos complementares | 2 % | 2.02 | 0.04 |
|  |  | Custos directos |  |  | 2.06 |
