# Escavação de caves

- Propriedade do ficheiro: CYPE INGENIEROS, S.A.
- Formato: FIEBDC-3/2002
- Moeda: EUR
- Custos indirectos: 3.00 %
- IVA: 23.00 %

## A Acondicionamento do terreno

### AD Movimento de terras em edificação

#### ADE Escavações

**ADE005** m³ Escavação de caves.
Escavação de caves de mais de 2 m de profundidade, que ficam abaixo da rasante em todo o seu desenvolvimento, em solo de argila semi-dura, com meios mecânicos, e carregamento em camião.
Critérios considerados na determinação do preço da unidade de obra: O preço inclui a formação da rampa provisória para acesso da maquinaria ao fundo da escavação e a sua posterior remoção, mas não inclui o transporte dos materiais escavados.
Inclui: Implantação geral e fixação dos pontos e níveis de referência. Colocação das balizas nos cantos e extremos dos alinhamentos. Escavação em sucessivas camadas horizontais e extracção de terras. Refinamento do fundo e laterais à mão, com extracção das terras. Carga para camião dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mq01ret020b | h | Retroescavadora sobre pneus, de 70 kW. (equipamento) | 0.140 | 40.90 | 5.73 |
| mo113 | h | Operário não qualificado construção. (mão de obra) | 0.055 | 21.45 | 1.18 |
| % | % | Custos directos complementares | 2 % | 6.91 | 0.14 |
|  |  | Custos directos |  |  | 7.05 |
