# Coluna de terreno consolidado com injecções de leitada de cimento à pressão

- Propriedade do ficheiro: CYPE INGENIEROS, S.A.
- Formato: FIEBDC-3/2002
- Moeda: EUR
- Custos indirectos: 3.00 %
- IVA: 23.00 %

## A Acondicionamento do terreno

### AM Melhorias do terreno

#### AMI Injecções

**AMI010** m Coluna de terreno consolidado com injecções de leitada de cimento à pressão.
Coluna de terreno consolidado com injecções de leitada de cimento à pressão, 300 kg/m de consumo médio de cimento, realizada com a técnica do tubo-manguito, através da perfuração e colocação no terreno de tubos providos de válvulas, através das quais se injecta à pressão a leitada de cimento.
Inclui: Marcação das perfurações. Perfuração e colocação dos tubos-manguito. Preparação da leitada. Injecção à pressão da leitada de cimento. Recolha de sobras e carga manual para contentor.
Critério de medição de projecto: Comprimento medido segundo documentação gráfica de Projecto.
Critério de medição de obra: Medir-se-á o comprimento realmente executado segundo especificações de Projecto.

| Código | Un | Descrição | Rendimento | Preço | Importância |
|---|---|---|---|---|---|
| mt08aaa010a | m³ | Água. (material) | 0.375 | 1.50 | 0.56 |
| mt08cet020a | t | Cimento CEM II / A-L 32,5 N, a granel, segundo NP EN 197-1. (material) | 0.300 | 92.76 | 27.83 |
| mq03mpi040 | h | Equipamento para injecções de leitada de cimento, com bomba de pressão e veículo de perfuração para furos. (equipamento) | 0.090 | 453.60 | 40.82 |
| mo020 | h | Oficial de 1ª construção. (mão de obra) | 0.185 | 22.68 | 4.20 |
| mo113 | h | Operário não qualificado construção. (mão de obra) | 0.093 | 21.45 | 1.99 |
| mo112 | h | Operário especializado construção. (mão de obra) | 0.093 | 21.98 | 2.04 |
| % | % | Custos directos complementares | 2 % | 77.44 | 1.55 |
|  |  | Custos directos |  |  | 78.99 |
