# Coluna de terreno consolidado com injecções de leitada de cimento à pressão, sistema Jet Grouting

- Propriedade do ficheiro: CYPE INGENIEROS, S.A.
- Formato: FIEBDC-3/2002
- Moeda: EUR
- Custos indirectos: 3.00 %
- IVA: 23.00 %

## A Acondicionamento do terreno

### AM Melhorias do terreno

#### AMJ Jet Grouting

**AMJ010** m Coluna de terreno consolidado com injecções de leitada de cimento à pressão, sistema Jet Grouting.
Coluna de terreno consolidado com injecções de leitada de cimento à pressão, 615 kg/m de consumo médio de cimento, realizadas com o sistema Jet Grouting com fluído único (leitada de cimento), através da perfuração vertical do terreno, com molde recuperável e injecção induzida a alta pressão de leitada de cimento.
Inclui: Marcação das perfurações. Perfuração. Preparação da leitada. Injecção à pressão da leitada de cimento. Recolha de sobras e carga manual para contentor.
Critério de medição de projecto: Comprimento medido segundo documentação gráfica de Projecto.
Critério de medição de obra: Medir-se-á o comprimento realmente executado segundo especificações de Projecto.

| Código | Un | Descrição | Rendimento | Preço | Importância |
|---|---|---|---|---|---|
| mt08aaa010a | m³ | Água. (material) | 0.769 | 1.50 | 1.15 |
| mt08cet020a | t | Cimento CEM II / A-L 32,5 N, a granel, segundo NP EN 197-1. (material) | 0.615 | 92.76 | 57.05 |
| mq03mpi060 | h | Equipamento completo para realização de injecções através do sistema Jet Grouting. (equipamento) | 0.360 | 139.15 | 50.09 |
| mq03mpi070 | h | Bomba de alta pressão para realização de injecções através do sistema Jet Grouting. (equipamento) | 0.520 | 72.23 | 37.56 |
| mo020 | h | Oficial de 1ª construção. (mão de obra) | 0.401 | 22.68 | 9.09 |
| mo113 | h | Operário não qualificado construção. (mão de obra) | 0.240 | 21.45 | 5.15 |
| mo112 | h | Operário especializado construção. (mão de obra) | 2.900 | 21.98 | 63.74 |
| % | % | Custos directos complementares | 2 % | 223.83 | 4.48 |
|  |  | Custos directos |  |  | 228.31 |
