# Reparação da escavação de banquetas em paredes moldadas

- Propriedade do ficheiro: CYPE INGENIEROS, S.A.
- Formato: FIEBDC-3/2002
- Moeda: EUR
- Custos indirectos: 3.00 %
- IVA: 23.00 %

## C Fundações

### CC Contenções

#### CCP Paredes moldadas

**CCP032** m² Reparação da escavação de banquetas em paredes moldadas.
Reparação da escavação de banquetas em muros-guias, escavando novamente a superfície deteriorada devido a assentamentos e colapsos incontrolados do terreno, posterior à realização do enchimento dos ocos com argamassa pobre de cimento.
Critérios considerados na determinação do preço da unidade de obra: O preço não inclui a argamassa pobre de cimento.
Inclui: Escavação em sucessivas camadas horizontais e extracção de terras. Carga para camião dos materiais escavados.
Critério de medição de projecto: Superfície estimada segundo estudo geotécnico do terreno.
Critério de medição de obra: Será medida a superfície de parede moldada realmente escavada segundo especificações de Projecto.

| Código | Un | Descrição | Rendimento | Preço | Importância |
|---|---|---|---|---|---|
| mq03pae070 | h | Maquinaria para reparação da escavação deteriorada de banquetas em paredes moldadas, escavando novamente a superfície deteriorada devido a assentamentos e colapsos incontrolados do terreno. (equipamento) | 0.850 | 95.95 | 81.56 |
| mo020 | h | Oficial de 1ª construção. (mão de obra) | 0.400 | 22.68 | 9.07 |
| mo113 | h | Operário não qualificado construção. (mão de obra) | 0.400 | 21.45 | 8.58 |
| % | % | Custos directos complementares | 2 % | 99.21 | 1.98 |
|  |  | Custos directos |  |  | 101.19 |
