# Escoramento de parede moldada

- Propriedade do ficheiro: CYPE INGENIEROS, S.A.
- Formato: FIEBDC-3/2002
- Moeda: EUR
- Custos indirectos: 3.00 %
- IVA: 23.00 %

## C Fundações

### CC Contenções

#### CCP Paredes moldadas

**CCP056** m Escoramento de parede moldada.
Montagem e desmontagem de escoramento provisório, com uma capacidade portante de 20 t, para assegurar a estabilidade da parede moldada durante os trabalhos de escavação das terras num dos seus lados e até que a parede ganhe rigidez através das suas uniões com o resto da estrutura. Executado através da colocação de perfil metálico IPE, INP, HEB ou similar, com placas metálicas e fixações, na superfície da parede.
Inclui: Implantação das placas de ancoragem. Colocação e fixação das placas. Colocação e fixação da escora metálica. Remover as ancoragens provisórias. Desmontagem do equipamento.
Critério de medição de projecto: Comprimento medido segundo documentação gráfica de Projecto.
Critério de medição de obra: Medir-se-á o comprimento realmente executado segundo especificações de Projecto.

| Código | Un | Descrição | Rendimento | Preço | Importância |
|---|---|---|---|---|---|
| mt07ala012f | Ud | Contraventamento composto por perfil metálico IPE, INP, HEB ou similar, placas de ancoragem e fixações, com uma capacidade de carga de 20 t. (material) | 1.000 | 348.61 | 348.61 |
| mq04cap010c | h | Camião para transporte, de 24 t de carga. (equipamento) | 0.150 | 133.52 | 20.03 |
| mq07gte010c | h | Autogrua de braço telescópico com uma capacidade de elevação de 30 t e 27 m de altura máxima de trabalho. (equipamento) | 0.085 | 75.04 | 6.38 |
| mo047 | h | Oficial de 1ª montador de estruturas metálicas. (mão de obra) | 0.250 | 23.64 | 5.91 |
| mo094 | h | Ajudante de montador de estruturas metálicas. (mão de obra) | 0.500 | 23.07 | 11.54 |
| % | % | Custos directos complementares | 2 % | 392.47 | 7.85 |
|  |  | Custos directos |  |  | 400.32 |
