# Ancoragem química estrutural sobre parede moldada de betão

- Propriedade do ficheiro: CYPE INGENIEROS, S.A.
- Formato: FIEBDC-3/2002
- Moeda: EUR
- Custos indirectos: 3.00 %
- IVA: 23.00 %

## C Fundações

### CC Contenções

#### CCP Paredes moldadas

**CCP064** Ud Ancoragem química estrutural sobre parede moldada de betão.
Ancoragem química estrutural sobre parede moldada de betão, formada por varão nervurado de 16 mm de diâmetro e 100 cm de comprimento de aço A400 NR, fixado com resina epóxi em furo de 20 mm de diâmetro e 250 mm de profundidade, e carga manual de entulho para camião ou contentor.
Inclui: Marcação do orifício sobre o paramento da parede moldada. Execução do furo. Limpeza do pó do interior do furo. Injecção de resina epóxi. Colocação da armadura de espera. Limpeza dos restos gerados. Carga manual de entulho para camião ou contentor.
Critério de medição de projecto: Número de unidades previstas, segundo documentação gráfica de Projecto.
Critério de medição de obra: Medir-se-á o número de unidades realmente executadas segundo especificações de Projecto.

| Código | Un | Descrição | Rendimento | Preço | Importância |
|---|---|---|---|---|---|
| mt07anq010 | Ud | Cartucho de adesivo tixotrópico de dois componentes à base de resina epóxi, de 330 ml, para ligação de varão nervurado de aço e parede moldada. (material) | 0.080 | 53.74 | 4.30 |
| mt07aco040e | kg | Aço em varões nervurados, A400 NR, fornecido em obra em varões sem elaborar, de vários diâmetros. (material) | 1.580 | 1.31 | 2.07 |
| mq06eim060 | h | Aplicador manual para cartuchos de injecção de resinas, com acessório misturador. (equipamento) | 0.300 | 1.72 | 0.52 |
| op00ciz020 |  | Guilhotina para aço em varões nervurados. | 1.000 | 0.00 | 0.00 |
| op00ata010 |  | Máquina de amarrar ferro. | 1.000 | 0.00 | 0.00 |
| op00tal010 |  | Berbequim. | 1.000 | 0.00 | 0.00 |
| mo042 | h | Oficial de 1ª estruturista. (mão de obra) | 0.110 | 23.64 | 2.60 |
| mo089 | h | Ajudante de estruturista. (mão de obra) | 0.110 | 23.07 | 2.54 |
| % | % | Custos directos complementares | 2 % | 12.03 | 0.24 |
|  |  | Custos directos |  |  | 12.27 |
