# Pilarete de fundação

- Propriedade do ficheiro: CYPE INGENIEROS, S.A.
- Formato: FIEBDC-3/2002
- Moeda: EUR
- Custos indirectos: 3.00 %
- IVA: 23.00 %

## C Fundações

### CN Nivelação

#### CNE Pilaretes de fundação

**CNE010** m³ Pilarete de fundação.
Pilarete de fundação de betão armado para pilares, realizado com betão C25/30 (XC1(P); D12; S3; Cl 0,4) fabricado em central, e betonagem com grua, e aço A400 NR, com uma quantidade aproximada de 95 kg/m³. Inclusive arame de atar e separadores.
Critérios considerados na determinação do preço da unidade de obra: O preço inclui a elaboração da armadura (corte, dobragem e moldagem de elementos) em fábrica e a montagem no lugar definitivo da sua colocação em obra, mas não inclui a cofragem.
Inclui: Marcação. Colocação da armadura com separadores homologados. Betonagem e compactação do betão. Cura do betão.
Critério de medição de projecto: Volume medido sobre as secções teóricas de cálculo, segundo documentação gráfica de Projecto.
Critério de medição de obra: Medir-se-á o volume teórico executado segundo especificações de Projecto.

| Código | Un | Descrição | Rendimento | Preço | Importância |
|---|---|---|---|---|---|
| mt07sep010ac | Ud | Separador homologado de plástico, para armaduras de pilares de vários diâmetros. (material) | 12.000 | 0.08 | 0.96 |
| mt07aco040b | kg | Armadura elaborada em fábrica com aço em varões nervurados, A400 NR, de vários diâmetros. (material) | 95.000 | 1.71 | 162.45 |
| mt08var050 | kg | Arame galvanizado para atar, de 1,30 mm de diâmetro. (material) | 0.475 | 1.50 | 0.71 |
| mt10haf020bgngc | m³ | Betão C25/30 (XC1(P); D12; S3; Cl 0,4), fabricado em central, segundo NP EN 206. (material) | 1.050 | 83.08 | 87.23 |
| op00ciz020 |  | Guilhotina para aço em varões nervurados. | 1.000 | 0.00 | 0.00 |
| op00ata010 |  | Máquina de amarrar ferro. | 1.000 | 0.00 | 0.00 |
| au00auh010 |  | Balde para grua. | 1.000 | 0.00 | 0.00 |
| au00auh040 |  | Vibrador de betão, eléctrico. | 1.000 | 0.00 | 0.00 |
| mo043 | h | Oficial de 1ª armador de ferro. (mão de obra) | 0.532 | 23.64 | 12.58 |
| mo090 | h | Ajudante de armador de ferro. (mão de obra) | 0.608 | 23.07 | 14.03 |
| mo045 | h | Oficial de 1ª estruturista, em trabalhos de betonagem. (mão de obra) | 0.090 | 23.64 | 2.13 |
| mo092 | h | Ajudante de estruturista, em trabalhos de betonagem. (mão de obra) | 0.360 | 23.07 | 8.31 |
| % | % | Custos directos complementares | 2 % | 288.40 | 5.77 |
|  |  | Custos directos |  |  | 294.17 |
