# Saneamento de cabeça de estaca de betão armado

- Propriedade do ficheiro: CYPE INGENIEROS, S.A.
- Formato: FIEBDC-3/2002
- Moeda: EUR
- Custos indirectos: 3.00 %
- IVA: 23.00 %

## C Fundações

### CP Profundas

#### CPI Estacas moldadas "in situ"

**CPI200** m Saneamento de cabeça de estaca de betão armado.
Saneamento de cabeça de estaca de betão armado, de 35 cm de diâmetro, através do picagem do betão da cabeça da estaca que não reúne as características mecânicas necessárias, com compressor com martelo pneumático, e carga dos escombros procedentes do descabeçamento para camião ou contentor.
Inclui: Descabeçamento. Dobragem de armaduras. Limpeza e carga do entulho procedente do saneamento da cabeça para camião ou contentor.
Critério de medição de projecto: Comprimento medido segundo documentação gráfica de Projecto.
Critério de medição de obra: Medir-se-á o comprimento realmente executado segundo especificações de Projecto.

| Código | Un | Descrição | Rendimento | Preço | Importância |
|---|---|---|---|---|---|
| mq05pdm010c | h | Compressor portátil eléctrico 9 m³/min de caudal. (equipamento) | 0.209 | 13.73 | 2.87 |
| mq05mai030 | h | Martelo pneumático. (equipamento) | 0.418 | 4.57 | 1.91 |
| mq01exn010i | h | Miniretroescavadora sobre pneus, de 37,5 kW. (equipamento) | 0.006 | 51.18 | 0.31 |
| mo112 | h | Operário especializado construção. (mão de obra) | 0.528 | 21.98 | 11.61 |
| mo113 | h | Operário não qualificado construção. (mão de obra) | 0.138 | 21.45 | 2.96 |
| % | % | Custos directos complementares | 2 % | 19.66 | 0.39 |
|  |  | Custos directos |  |  | 20.05 |
