# Demolição de muro de betão armado

- Propriedade do ficheiro: CYPE INGENIEROS, S.A.
- Formato: FIEBDC-3/2002
- Moeda: EUR
- Custos indirectos: 3.00 %
- IVA: 23.00 %

## D Demolições

### DD Fundações

#### DDC Contenções

**DDC020** m³ Demolição de muro de betão armado.
Demolição de muro de contenção de betão armado com martelo pneumático e equipamento de oxicorte, e carga manual para camião ou contentor.
Inclui: Demolição do elemento. Corte das armaduras. Fragmentação do entulho em peças manejáveis. Remoção e acumulação de entulho. Limpeza dos restos da obra. Carga manual de entulho para camião ou contentor.
Critério de medição de projecto: Volume medido segundo documentação gráfica de Projecto.
Critério de medição de obra: Será medido o volume realmente demolido segundo especificações de Projecto.

| Código | Un | Descrição | Rendimento | Preço | Importância |
|---|---|---|---|---|---|
| mq05mai030 | h | Martelo pneumático. (equipamento) | 4.000 | 4.57 | 18.28 |
| mq05pdm010a | h | Compressor portátil eléctrico 2 m³/min de caudal. (equipamento) | 2.000 | 4.27 | 8.54 |
| mq08sol010 | h | Equipamento de oxicorte, com acetileno como combustível e oxigénio como comburente. (equipamento) | 1.200 | 8.25 | 9.90 |
| mo019 | h | Oficial de 1ª soldador. (mão de obra) | 1.200 | 22.98 | 27.58 |
| mo112 | h | Operário especializado construção. (mão de obra) | 6.000 | 21.98 | 131.88 |
| mo113 | h | Operário não qualificado construção. (mão de obra) | 2.000 | 21.45 | 42.90 |
| % | % | Custos directos complementares | 2 % | 239.08 | 4.78 |
|  |  | Custos directos |  |  | 243.86 |
