# Demolição de laje metálica

- Propriedade do ficheiro: CYPE INGENIEROS, S.A.
- Formato: FIEBDC-3/2002
- Moeda: EUR
- Custos indirectos: 3.00 %
- IVA: 23.00 %

## D Demolições

### DE Estruturas

#### DEA Metálicas

**DEA020** m² Demolição de laje metálica.
Demolição de laje de vigotas metálicas e superfície entre vigas de abobadilhas cerâmicas com camada de compressão de betão, realizada com martelo pneumático e equipamento de oxicorte, remoção prévia do pavimento e da sua base, e carga manual para camião ou contentor.
Critérios considerados na determinação do preço da unidade de obra: O preço não inclui a remoção do pavimento.
Inclui: Implantação da superfície da laje a demolir. Demolição do elemento. Fragmentação do entulho em peças manejáveis. Remoção e acumulação de entulho. Limpeza dos restos da obra. Carga manual de entulho para camião ou contentor.
Critério de medição de projecto: Superfície medida segundo documentação gráfica de Projecto.
Critério de medição de obra: Medir-se-á a superfície realmente demolida segundo especificações de Projecto.

| Código | Un | Descrição | Rendimento | Preço | Importância |
|---|---|---|---|---|---|
| mq05mai030 | h | Martelo pneumático. (equipamento) | 0.400 | 4.57 | 1.83 |
| mq05pdm110 | h | Compressor portátil diesel média pressão 10 m³/min. (equipamento) | 0.200 | 7.75 | 1.55 |
| mq08sol010 | h | Equipamento de oxicorte, com acetileno como combustível e oxigénio como comburente. (equipamento) | 0.350 | 8.25 | 2.89 |
| mo019 | h | Oficial de 1ª soldador. (mão de obra) | 0.350 | 22.98 | 8.04 |
| mo112 | h | Operário especializado construção. (mão de obra) | 0.250 | 21.98 | 5.50 |
| mo113 | h | Operário não qualificado construção. (mão de obra) | 0.900 | 21.45 | 19.31 |
| % | % | Custos directos complementares | 2 % | 39.12 | 0.78 |
|  |  | Custos directos |  |  | 39.90 |
