# Desmontagem de pilar de ferro fundido

- Propriedade do ficheiro: CYPE INGENIEROS, S.A.
- Formato: FIEBDC-3/2002
- Moeda: EUR
- Custos indirectos: 3.00 %
- IVA: 23.00 %

## D Demolições

### DE Estruturas

#### DEA Metálicas

**DEA031** m³ Desmontagem de pilar de ferro fundido.
Desmontagem de pilar de ferro fundido, de até 3 m de comprimento médio, com equipamento de oxicorte, e carga mecânica para camião ou contentor.
Inclui: Desmontagem do elemento. Remoção e armazenamento do material desmontado. Limpeza dos restos da obra. Carga mecânica do material desmontado e restos da obra para camião ou contentor.
Critério de medição de projecto: Volume medido segundo documentação gráfica de Projecto.
Critério de medição de obra: Será medido o volume realmente desmontado segundo especificações de Projecto.

| Código | Un | Descrição | Rendimento | Preço | Importância |
|---|---|---|---|---|---|
| mo047 | h | Oficial de 1ª montador de estruturas metálicas. (mão de obra) | 1.375 | 23.64 | 32.51 |
| mo094 | h | Ajudante de montador de estruturas metálicas. (mão de obra) | 1.375 | 23.07 | 31.72 |
| % | % | Custos directos complementares | 2 % | 64.23 | 1.28 |
|  |  | Custos directos |  |  | 65.51 |
