# Demolição de laje de betão armado com meios mecânicos

- Propriedade do ficheiro: CYPE INGENIEROS, S.A.
- Formato: FIEBDC-3/2002
- Moeda: EUR
- Custos indirectos: 3.00 %
- IVA: 23.00 %

## D Demolições

### DE Estruturas

#### DEH Betão

**DEH021** m² Demolição de laje de betão armado com meios mecânicos.
Demolição de laje maciça de betão armado de 21 a 23 cm de altura total, com retroescavadora com martelo demolidor, remoção prévia do pavimento e da sua base, e carga manual para camião ou contentor.
Critérios considerados na determinação do preço da unidade de obra: O preço não inclui a remoção do pavimento.
Inclui: Implantação da superfície da laje a demolir. Demolição do elemento. Corte das armaduras. Fragmentação do entulho em peças manejáveis. Remoção e acumulação de entulho. Limpeza dos restos da obra. Carga manual de entulho para camião ou contentor.
Critério de medição de projecto: Superfície medida segundo documentação gráfica de Projecto.
Critério de medição de obra: Medir-se-á a superfície realmente demolida segundo especificações de Projecto.

| Código | Un | Descrição | Rendimento | Preço | Importância |
|---|---|---|---|---|---|
| mq01exn050c | h | Retroescavadora sobre pneus, de 85 kW, com martelo demolidor. (equipamento) | 0.475 | 72.80 | 34.58 |
| mq08sol010 | h | Equipamento de oxicorte, com acetileno como combustível e oxigénio como comburente. (equipamento) | 0.285 | 8.25 | 2.35 |
| mo112 | h | Operário especializado construção. (mão de obra) | 0.475 | 21.98 | 10.44 |
| mo019 | h | Oficial de 1ª soldador. (mão de obra) | 0.285 | 22.98 | 6.55 |
| mo113 | h | Operário não qualificado construção. (mão de obra) | 0.713 | 21.45 | 15.29 |
| % | % | Custos directos complementares | 2 % | 69.21 | 1.38 |
|  |  | Custos directos |  |  | 70.59 |
