# Corte de laje de betão armado com ferramentas diamantadas

- Propriedade do ficheiro: CYPE INGENIEROS, S.A.
- Formato: FIEBDC-3/2002
- Moeda: EUR
- Custos indirectos: 3.00 %
- IVA: 23.00 %

## D Demolições

### DE Estruturas

#### DEH Betão

**DEH022** m² Corte de laje de betão armado com ferramentas diamantadas.
Corte molhado de laje maciça de betão armado, com serra com disco diamantado, remoção prévia do pavimento e da sua base, e carga manual para camião ou contentor.
Critérios considerados na determinação do preço da unidade de obra: O preço não inclui a remoção do pavimento.
Inclui: Implantação da superfície da laje a demolir. Corte do elemento. Fragmentação do entulho em peças manejáveis. Remoção e acumulação de entulho. Limpeza dos restos da obra. Carga manual de entulho para camião ou contentor.
Critério de medição de projecto: Superfície medida segundo documentação gráfica de Projecto.
Critério de medição de obra: Medir-se-á a superfície realmente executada segundo especificações de Projecto.

| Código | Un | Descrição | Rendimento | Preço | Importância |
|---|---|---|---|---|---|
| mt51cpd020a | m² | Corte em ambiente húmido com serra com disco diamantado, em lajes de betão fresco ou simples. (material) | 1.000 | 768.00 | 768.00 |
| mo113 | h | Operário não qualificado construção. (mão de obra) | 0.750 | 21.45 | 16.09 |
| % | % | Custos directos complementares | 2 % | 784.09 | 15.68 |
|  |  | Custos directos |  |  | 799.77 |
