# Desmontagem de aplique

- Propriedade do ficheiro: CYPE INGENIEROS, S.A.
- Formato: FIEBDC-3/2002
- Moeda: EUR
- Custos indirectos: 3.00 %
- IVA: 23.00 %

## D Demolições

### DF Fachadas

#### DFE Elementos ancorados à fachada

**DFE010** Ud Desmontagem de aplique.
Desmontagem de aplique, situado em fachada, com meios manuais, sem deteriorar os elementos construtivos aos quais está fixado, e carga manual para camião ou contentor.
Critérios considerados na determinação do preço da unidade de obra: O preço inclui o desmontagem dos acessórios e dos elementos de fixação.
Inclui: Desmontagem do elemento. Remoção e armazenamento do material desmontado. Limpeza dos restos da obra. Carga manual do material desmontado e restos da obra para camião ou contentor.
Critério de medição de projecto: Número de unidades previstas, segundo documentação gráfica de Projecto.
Critério de medição de obra: Será medido o número de unidades realmente desmontadas segundo especificações de Projecto.

| Código | Un | Descrição | Rendimento | Preço | Importância |
|---|---|---|---|---|---|
| mo003 | h | Oficial de 1ª electricista. (mão de obra) | 0.105 | 23.31 | 2.45 |
| mo102 | h | Ajudante de electricista. (mão de obra) | 0.105 | 22.09 | 2.32 |
| mo020 | h | Oficial de 1ª construção. (mão de obra) | 0.263 | 22.68 | 5.96 |
| mo113 | h | Operário não qualificado construção. (mão de obra) | 0.263 | 21.45 | 5.64 |
| % | % | Custos directos complementares | 2 % | 16.37 | 0.33 |
|  |  | Custos directos |  |  | 16.70 |
