# Desmontagem de elementos de sinalização localizados na fachada

- Propriedade do ficheiro: CYPE INGENIEROS, S.A.
- Formato: FIEBDC-3/2002
- Moeda: EUR
- Custos indirectos: 3.00 %
- IVA: 23.00 %

## D Demolições

### DF Fachadas

#### DFE Elementos ancorados à fachada

**DFE060** m² Desmontagem de elementos de sinalização localizados na fachada.
Desmontagem de todos os elementos de sinalização localizados na fachada que perturbem e/ou possam ser deteriorados durante a execução dos trabalhos de reabilitação, tais como cartazes, letreiros, mastros, etc., com meios manuais, e recuperação, armazenamento e montagem do material no mesmo local, e carga manual para camião ou contentor.
Inclui: Desmontagem dos elementos. Classificação e etiquetagem. Armazenamento dos materiais a reutilizar. Reposição dos elementos. Remoção e acumulação dos restos de obra. Limpeza dos restos da obra. Carga manual dos restos de obra para camião ou contentor.
Critério de medição de projecto: Superfície medida segundo documentação gráfica de Projecto.
Critério de medição de obra: Será medida a superfície realmente desmontada segundo especificações de Projecto.

| Código | Un | Descrição | Rendimento | Preço | Importância |
|---|---|---|---|---|---|
| mt51ins030100 | Ud | Repercussão, por m², de desmontagem e posterior montagem dos elementos de sinalização situados na fachada. (material) | 2.000 | 1.00 | 2.00 |
| % | % | Custos directos complementares | 2 % | 2.00 | 0.04 |
|  |  | Custos directos |  |  | 2.04 |
