# Desmontagem de depósito de combustível líquido ou de gás

- Propriedade do ficheiro: CYPE INGENIEROS, S.A.
- Formato: FIEBDC-3/2002
- Moeda: EUR
- Custos indirectos: 3.00 %
- IVA: 23.00 %

## D Demolições

### DI Instalações

#### DIB Bases e depósitos

**DIB020** Ud Desmontagem de depósito de combustível líquido ou de gás.
Desmontagem de depósito enterrado, de aço, para combustível líquido ou de gás, de 12000 litros de capacidade máxima, desenterrado previamente, com meios manuais e mecânicos, e carga mecânica para camião ou contentor.
Critérios considerados na determinação do preço da unidade de obra: O preço inclui o desmontagem dos acessórios e dos elementos de fixação.
Inclui: Desmontagem do elemento. Remoção e armazenamento do material desmontado. Obturação das tubagens ligadas ao elemento. Limpeza dos restos da obra. Carga mecânica do material desmontado e restos da obra para camião ou contentor.
Critério de medição de projecto: Número de unidades previstas, segundo documentação gráfica de Projecto.
Critério de medição de obra: Será medido o número de unidades realmente desmontadas segundo especificações de Projecto.

| Código | Un | Descrição | Rendimento | Preço | Importância |
|---|---|---|---|---|---|
| mq04cag010c | h | Camião com grua de carga máxima 12 t. (equipamento) | 2.200 | 65.58 | 144.28 |
| mo011 | h | Oficial de 1ª montador. (mão de obra) | 2.200 | 23.31 | 51.28 |
| mo080 | h | Ajudante de montador. (mão de obra) | 2.200 | 22.13 | 48.69 |
| % | % | Custos directos complementares | 2 % | 244.25 | 4.89 |
|  |  | Custos directos |  |  | 249.14 |
