# Desmontagem de instalação de aquecimento

- Propriedade do ficheiro: CYPE INGENIEROS, S.A.
- Formato: FIEBDC-3/2002
- Moeda: EUR
- Custos indirectos: 3.00 %
- IVA: 23.00 %

## D Demolições

### DI Instalações

#### DIC Aquecimento, climatização e A.Q.S.

**DIC100** Ud Desmontagem de instalação de aquecimento.
Desmontagem de instalação de aquecimento, em habitação unifamiliar de 100 m² de superfície construída; com meios manuais, e carga manual para camião ou contentor.
Critérios considerados na determinação do preço da unidade de obra: O preço inclui o desmontagem do colector, dos acessórios e dos terminais e a obturação das condutas conectadas ao elemento.
Inclui: Desmontagem do elemento. Obturação das tubagens ligadas à instalação. Remoção e armazenamento do material desmontado. Limpeza dos restos da obra. Carga manual do material desmontado e restos da obra para camião ou contentor.
Critério de medição de projecto: Número de unidades previstas, segundo documentação gráfica de Projecto.
Critério de medição de obra: Será medido o número de unidades realmente desmontadas segundo especificações de Projecto.

| Código | Un | Descrição | Rendimento | Preço | Importância |
|---|---|---|---|---|---|
| mo103 | h | Ajudante de instalador de aquecimento. (mão de obra) | 5.856 | 22.09 | 129.36 |
| mo113 | h | Operário não qualificado construção. (mão de obra) | 2.928 | 21.45 | 62.81 |
| % | % | Custos directos complementares | 2 % | 192.17 | 3.84 |
|  |  | Custos directos |  |  | 196.01 |
