# Desmontagem de canalização superficial

- Propriedade do ficheiro: CYPE INGENIEROS, S.A.
- Formato: FIEBDC-3/2002
- Moeda: EUR
- Custos indirectos: 3.00 %
- IVA: 23.00 %

## D Demolições

### DI Instalações

#### DIE Eléctricas

**DIE103** m Desmontagem de canalização superficial.
Desmontagem de tubo protector rígido fixado superficialmente no paramento interior para alojamento dos cabos eléctricos no seu interior, com meios manuais, e carga manual para camião ou contentor.
Critérios considerados na determinação do preço da unidade de obra: O preço inclui a desmontagem dos mecanismos e dos acessórios.
Inclui: Desmontagem do elemento. Remoção e armazenamento do material desmontado. Limpeza dos restos da obra. Carga manual do material desmontado e restos da obra para camião ou contentor.
Critério de medição de projecto: Comprimento medido segundo documentação gráfica de Projecto.
Critério de medição de obra: Será medido o comprimento realmente desmontado segundo especificações de Projecto.

| Código | Un | Descrição | Rendimento | Preço | Importância |
|---|---|---|---|---|---|
| mo003 | h | Oficial de 1ª electricista. (mão de obra) | 0.010 | 23.31 | 0.23 |
| mo102 | h | Ajudante de electricista. (mão de obra) | 0.010 | 22.09 | 0.22 |
| % | % | Custos directos complementares | 2 % | 0.45 | 0.01 |
|  |  | Custos directos |  |  | 0.46 |
