# Desmontagem de baterias para sistema de alimentação ininterrupta (SAI)

- Propriedade do ficheiro: CYPE INGENIEROS, S.A.
- Formato: FIEBDC-3/2002
- Moeda: EUR
- Custos indirectos: 3.00 %
- IVA: 23.00 %

## D Demolições

### DI Instalações

#### DIE Eléctricas

**DIE120** Ud Desmontagem de baterias para sistema de alimentação ininterrupta (SAI).
Desmontagem de baterias para sistema de alimentação ininterrupta (SAI), de 50 kVA de potência máxima, com meios manuais, e carga manual para camião ou contentor.
Inclui: Desmontagem do elemento. Remoção e armazenamento do material desmontado. Limpeza dos restos da obra. Carga manual do material desmontado e restos da obra para camião ou contentor.
Critério de medição de projecto: Número de unidades previstas, segundo documentação gráfica de Projecto.
Critério de medição de obra: Será medido o número de unidades realmente desmontadas segundo especificações de Projecto.

| Código | Un | Descrição | Rendimento | Preço | Importância |
|---|---|---|---|---|---|
| mo003 | h | Oficial de 1ª electricista. (mão de obra) | 1.000 | 23.31 | 23.31 |
| mo102 | h | Ajudante de electricista. (mão de obra) | 1.000 | 22.09 | 22.09 |
| % | % | Custos directos complementares | 2 % | 45.40 | 0.91 |
|  |  | Custos directos |  |  | 46.31 |
