# Desmontagem de luminária de emergência

- Propriedade do ficheiro: CYPE INGENIEROS, S.A.
- Formato: FIEBDC-3/2002
- Moeda: EUR
- Custos indirectos: 3.00 %
- IVA: 23.00 %

## D Demolições

### DI Instalações

#### DIO Contra incêndios

**DIO030** Ud Desmontagem de luminária de emergência.
Desmontagem de aparelho de luminária de emergência interior encastrada no tecto, com meios manuais, sem deteriorar os elementos construtivos aos quais está fixado, e carga manual para camião ou contentor.
Critérios considerados na determinação do preço da unidade de obra: O preço inclui o desmontagem dos acessórios.
Inclui: Desmontagem do elemento. Remoção e armazenamento do material desmontado. Limpeza dos restos da obra. Carga manual do material desmontado e restos da obra para camião ou contentor.
Critério de medição de projecto: Número de unidades previstas, segundo documentação gráfica de Projecto.
Critério de medição de obra: Será medido o número de unidades realmente desmontadas segundo especificações de Projecto.

| Código | Un | Descrição | Rendimento | Preço | Importância |
|---|---|---|---|---|---|
| mo102 | h | Ajudante de electricista. (mão de obra) | 0.082 | 22.09 | 1.81 |
| % | % | Custos directos complementares | 2 % | 1.81 | 0.04 |
|  |  | Custos directos |  |  | 1.85 |
