# Desmontagem de protector contra sobretensões

- Propriedade do ficheiro: CYPE INGENIEROS, S.A.
- Formato: FIEBDC-3/2002
- Moeda: EUR
- Custos indirectos: 3.00 %
- IVA: 23.00 %

## D Demolições

### DI Instalações

#### DIP Protecção contra o raio

**DIP040** Ud Desmontagem de protector contra sobretensões.
Desmontagem de sistema interno de protecção contra sobretensões formado por 1 protector para as linhas de fornecimento eléctrico, telefónicas e informáticas, com meios manuais, e carga manual para camião ou contentor.
Inclui: Desmontagem do elemento. Remoção e armazenamento do material desmontado. Limpeza dos restos da obra. Carga manual do material desmontado e restos da obra para camião ou contentor.
Critério de medição de projecto: Número de unidades previstas, segundo documentação gráfica de Projecto.
Critério de medição de obra: Será medido o número de unidades realmente desmontadas segundo especificações de Projecto.

| Código | Un | Descrição | Rendimento | Preço | Importância |
|---|---|---|---|---|---|
| mo102 | h | Ajudante de electricista. (mão de obra) | 1.050 | 22.09 | 23.19 |
| % | % | Custos directos complementares | 2 % | 23.19 | 0.46 |
|  |  | Custos directos |  |  | 23.65 |
