# Remoção de revestimento interior de armário encastrado, de madeira

- Propriedade do ficheiro: CYPE INGENIEROS, S.A.
- Formato: FIEBDC-3/2002
- Moeda: EUR
- Custos indirectos: 3.00 %
- IVA: 23.00 %

## D Demolições

### DL Vãos

#### DLA Armários

**DLA040** m² Remoção de revestimento interior de armário encastrado, de madeira.
Remoção de revestimento interior de armário encastrado, de madeira, sem deteriorar o paramento ao qual está fixado, e carga manual para camião ou contentor.
Inclui: Remoção do elemento. Remoção e armazenamento do material removido. Limpeza dos restos da obra. Carga manual do material removido e restos da obra para camião ou contentor.
Critério de medição de projecto: Superfície medida segundo documentação gráfica de Projecto.
Critério de medição de obra: Será medida a superfície realmente desmontada segundo especificações de Projecto.

| Código | Un | Descrição | Rendimento | Preço | Importância |
|---|---|---|---|---|---|
| mo113 | h | Operário não qualificado construção. (mão de obra) | 0.525 | 21.45 | 11.26 |
| mo112 | h | Operário especializado construção. (mão de obra) | 0.525 | 21.98 | 11.54 |
| % | % | Custos directos complementares | 2 % | 22.80 | 0.46 |
|  |  | Custos directos |  |  | 23.26 |
